# Brandenburgische Straße 73
Angebotsaufforderung (GAEB DA XML 3.2, DA83)
Projekt: 8452
Währung: EUR
Erstellt mit: GXML Toolbox V3.3 R20230829, iTWO_64 V24.0.454, 30.07.2025

## 341 Stuckfassadesanierung / Außenanstrich
Datum: 30.07.2025

*Hinweis: BAUVORHABEN*
BAUVORHABEN:BrandenburgischeStr. 73
  10711 Berlin

GEWERK:  Stuckfassadensanierung
Angaben zum Bauwerk
Mehrfamilienhaus, Baujahr ca. 1900

Ausführungsort:
Stuckfassade - Straßenseite, Gerüst BE-Bauseits.

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
Ausführungszeitraum:

01.09.2025 - 30.01.2025

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 1 Baustelleneinrichtung

#### Abschnitt 1.1 Baustelleneinrichtung

**1.1.10 Einrichten der Baustelle**
*** Pauschalposition
Geräte, Werkzeuge und sonstige
Betriebsmittel, die zur vertragsgemäßen Erfüllung der
Bauleistungen erforderlich sind, auf die Baustelle
bringen, bereitstellen und soweit der
Geräteeinsatz nicht gesondert berechnet wird, betriebsfertig aufstellen
einschließlich der dafür notwendigen Arbeiten.
Baubüros, Unterkünfte, Werkstätten, Lagerschuppen
und dergleichen, soweit erforderlich, an- und
abtransportieren, aufbauen und
einrichten. Kosten für Gebrauchsunterhaltung und
Betreiben der
Geräte, Anlagen und Einrichtungen
werden nicht mit
dieser Pauschale, sondern mit den
Einheitspreisen der
entsprechenden Teilleistung vergütet.

Grundvorhaltung 4 Wochen
Menge: 1,000 psch

**1.1.20 Vorhaltung für jede angef. Woche, Baustelle**
Wo Verlängerung der Baustelleneinrichtung über die Grundstandzeit hinaus. Berechnung je angefangene Kalenderwoche
Menge: 16,000 StWo

**1.1.30 Baustellen WC**
WC-Kabine, Standartausstattung, anschlussfrei, chemisch, incl. 1x wöchentlicher Reinigung und chemischer Stoffe aufstellen, warten, säubern und abholen, einschl. Waschbecken mit Wassertank zum Händewaschen.
1 Stück WC inkl. 4 Wochen Vorhaltung
Menge: 1,000 Stck

**1.1.40 Vorhalten WC**
Baustellen WC vorhalten
1 Stück / Woche
Menge: 16,000 StWo

**1.1.50 Stellung Container/Entsorgung Bauschutt (Abfallschlüssel: 170107)**
Stellung eines Deckelcontainers und Transport zur Deponie bzw. Entsorgungseinrichtung durch ein zugelassenen Beförderers sowie deren Entsorgung.

Abfallschlüssel: 170107* Gemische aus Beton, Ziegel, Fliesen und Keramik ohne gefährliche Stoffe
Abrechnung erfolgt nach Wiegenoten auf Nachweiß, einschl. Entsorgungsnachweiß.
Menge: 3,000 m3

**1.1.60 Stellung Container/Entsorgung Bauschutt (Abfallschlüssel: 170904)**
Stellung eines Deckelcontainers und Transport zur Deponie bzw. Entsorgungseinrichtung durch ein zugelassenen Beförderers sowie deren Entsorgung.

Alternativ kann ein Jungbag (1 m³) genutzt werden.
Abfallschlüssel: 170904* Gemischte Bau- und Abbruchabfälle ohne gefährliche Stoffe.
Abrechnung erfolgt nach Wiegenoten auf Nachweiß, einschl. Entsorgungsnachweiß.
Menge: 3,000 m3

**1.1.70 Strom-/wasseranschluß herstellen**
*** Pauschalposition
*** Bedarfsposition ohne GB
Baustromverteiler nach DIN VDE 0100 -704 mit einer Anschlussleistung von 24 kVA bestückt mit: 1 NH00-Sicherungslasttrennschalter 63A mit Bügelklemmen 10 - 50 mm² 1 DS-Zählerplatz inkl. Zähler nach DIN 43870/2 1 Hauptschalter 3-pol. 63A mit Sicherungselement 3/35 A (E33) 1 FI-Schutzschalter 4-pol. 40A/30mA 1 CEE-Steckdose 5/32A 400V/6h ohne Vorsicherung -direkt ab FI-2 CEE-Steckdosen 5/16A 400V/6h mit je 1 Leitungsschutzschalter 3/16A -C- 3 Schutzkontaktsteckdosen 2/16A 230V mit je 1 Leitungsschutzschalter 1/16A-C liefern, montieren und nach Abschluss der eigenen Arbeiten demontieren, einschl. aller erforderlichen Anschlussleitungen, Sicherungen, evtl. erforderlichem NH-Verteiler und Anschlussarbeiten. Die notwendigen Anträge und Meldungen beim zuständigen EVU hat der Auftragnehmer, ohne gesonderte Vergütung, rechtzeitig vorzunehmen. Der Bauanschluss ist während der
gesamten Baumaßnahme
vorzuhalten, und nur in Absprache mit
der Bauleitung
des AG zu demontieren.
Menge: 1,000 psch

**1.1.80 Bauwagen für die Dauer der Arbeiten**
*** Pauschalposition
*** Bedarfsposition ohne GB
Bauwagen für die Dauer der Arbeiten liefern und vorhalten nach Beendigung der Arbeiten abfahren.
Menge: 1,000 psch

**1.1.90 Vorhaltung für jede angef. Woche, Bauwagen**
*** Bedarfsposition ohne GB
Wo Verlängerung der Baustelleneinrichtung über die Grundstandzeit hinaus. Berechnung je angefangene Kalenderwoche
Menge: 1,000 StWo

**1.1.100 Bauzaun auf Anweisung des AG (Zaunfeld)**
*** Bedarfsposition ohne GB
Bauzaun auf Anweisung des AG aus
mobilen Stahlrahmenelementen mit
Rund- stahlfüllstäben, Stützfüßen aus Beton,
incl. sämtlicher Verbindungen, Kupplungen
etc. Der Zaun ist aufzustellen und nach
Abschluss aller Bauarbeiten
wieder abzubauen. Türen und Tore werden gesondert vergütet. Zaunhöhe: 2.00 m
Menge: 1,000 Stck

**1.1.110 Baustelle räumen**
*** Pauschalposition
*** Bedarfsposition ohne GB
Baustelle räumen
Baustelle von allen Geräten, Anlagen, Einrichtungen und dergleichen räumen. Benutzte Flächen und Wege
entsprechend dem ursprünglichen Zustand
ordnungsgemäß herrichten. Verunreinigungen beseitigen.
Menge: 1,000 psch

### Bereich 2 Staßenfassade

#### Abschnitt 2.1 Vorarbeiten

**2.1.10 Schäden diagnostizieren, kenzeichnen und protokollieren (gesamte Fassade)**
*** Pauschalposition
Gründliches Überprüfen der Oberfläche auf vorhandene Schäden durch Abklopfen und Kennzeichnung der entsprechenden Stellen, Festhalten von Art, Umfang und Menge der Schäden im Beisein der Bauleitung in einem Protokoll, als Grundlage für die Festlegung der Arbeitsausführung und der späteren Abrechnung der fertigen Arbeiten.

Fläche ca. 375 m2

Hinweis: Die Ergebnisse müssen fotografisch und schriftlich dokumentiert werden.

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Menge: 1,000 psch

**2.1.20 Zwischenraum Fassade/Gerüst sichern**
Zwischenraum Fassade/Gerüst über dem Erdgeschoss, mit geeigneten Mitteln (z. B. Folien/Hartfaserplatten/o. ä.) durchtrittsicher gegen durchfallenden Schutt schließen, die Schutzmaßnahmen sind für die Dauer der Arbeiten vorzuhalten und nach Beendigung der Arbeiten zur Eigenverwendung abfahren.
Menge: 20,500 m

**2.1.30 Besonderer Schutz Bauelemente Fenster und Eingangstüren über 2,50 m²**
Fenster- und Türschutz über 2,50 m²

Anbringen, Unterhalten und Beseitigen einer gegen Staub und
Spritznebel dichten, transparenten Folienabklebung auf Fenster-und Türflächen zum Schutz von Blend- und Flügelrahmen sowieGlasflächen gegen Verschmutzung und Beschädigung. Fensterflügel so abkleben, dass sie zum Lüften geöffnet werden können.

Nach Beendigung der Arbeiten entfernen.
Alle Fenster und Türen, die nicht in der Vorposition enthalten sind.
Menge: 35,000 m2

**2.1.40 Besonderer Schutz Bauelemente Fenster und Eingangstüren bis 1,00 m²**
Leistung wie vor Pos. aber 1,00 m²
Menge: 100,000 m2

**2.1.50 Bauteile schützen**
Schützen der angrenzenden Bauteile und Fußböden durch Hartfaserplatten und / oder Abkleben mit starken Bauschutzfolien, inkl. Unterhaltung.
Nach Beendigung der Arbeiten entfernen.
Menge: 25,000 m2

**2.1.60 Zinkbleche abnehmen**
Zinkbleche abnehmen und als Schutt entsorgen.
Menge: 110,000 m

**2.1.70 Regenfallrohre Demontage**
Demontieren von neuen Regenfallrohren einschl. der Halterungen und Schellen.
Montieren eines flexiblen Regenfallrohres aus Folie.
Menge: 40,000 m

#### Abschnitt 2.2 Putzarbeit

**2.2.10 Maueröffnung**
Schließen von Mauerwerksöffnungen mit entsprechenden Steinen.
Größe bis 20 x 20 cm.
Menge: 1,000 Stk

**2.2.20 Leibungen abschlagen**
Herstellen eines Trennschnittes zur Fensterumrahmung.
Leibungen bis auf das Mauerwerk abschlagen, den Schutt zum Container transportieren.
Entsorgungsgebühren unter gesonderter Position.
Menge: 200,000 m2

**2.2.30 Glattstrich**
Herstellen eines Glattstriches auf Mauerwerk zur Herstellung der bauseitig neu einzubauenden Fensterdichtbänder.
Menge: 200,000 m2

**2.2.40 Bossenputz abbeizen**
Bossenputz mit Abbeizer ggf.
mehrfach.einstreichen, ggf. mit Folie abdecken
und die sich lösende Farbe entfernen.
Im EG ist die Farbe von Hand zu entfernen.
Zum Abschluss mit einem Neutralisator nachwaschen.
Aufmaß: UK Straßenland bis UK Gurtgesims über 1. OG.
Stuckelemente werden nicht abgebeizt.
Menge: 180,000 m2

**2.2.50 Putz einschneiden**
Putz ca. 3 cm neben den zu erhaltenden Stuckteilen mit einem Winkelschneider einzuschneiden.
Strukturputz im zu erhaltenden Bereich ist zu entfernen.
Entsorgungsgebühren in gesonderter Position.
Menge: 100,000 m

**2.2.60 Fassadenputz abschlagen**
Fassadenputz zwischen den Stuckteilen als Glattputz komplett bis auf das Mauerwerk abschlagen, den Schutt zum Container transportieren.
Entsorgungsgebühren unter gesonderter Position.
Ausführung: über die gesamte Fassadenfläche 2.–4. OG
Aufmaß von OK Gurtgesims 2. OG bis UK Dachkasten, Gauben, sowie Brüstungsinnenflächen der Balkone, alle Öffnungen und der Stuck werden übermessen.
Menge: 310,000 m2

**2.2.70 Kleinteile entfernen**
Entfernen von Kleineeisenteilen im Mauerwerk, die nach dem Abbruch des Putzes noch verblieben sind.
Menge: 10,000 Stk

**2.2.80 Mauerwerk vorbereiten**
Kleinere Fehlstellen im Mauerwerk und in der Verfugung ausbessern.
Aufmaß wie Fassadenputz abschlagen.
Menge: 310,000 m2

**2.2.90 Mauerwerksrisse sanieren**
Mauerwerksrisse freilegen, mit Stahlkeilen verkeilen, mit Quellmörtel vermörteln.
Drahtgewebe in gesonderter Position.
Menge: 10,000 m

**2.2.100 Mauerwerksanker sanieren**
Mauerwerksanker freilegen, entrosten, mit Rostschutzfarbe streichen, vermörteln.
Drahtgewebe in gesonderter Position.
Menge: 10,000 Stk

**2.2.110 Eisenträger sanieren**
Verputzte Eisenträger den Putz einschl. der Ausmauerung entfernen, mechanisch entrosten, mit Rostschutzfarbe.
streichen und neu ausmauern.
Drahtgewebe in gesonderter Position.
Menge: 30,000 m

**2.2.120 Fassadenvorspritz**
Mauerwerk mechanisch mit dem Stahlbesen reinigen und gründlich mit Wasser abspülen.
Mauerwerks mit einem Spritzbewurf versehen.
Aufmaß wie Fassadenputz abschlagen.
Menge: 310,000 m2

**2.2.130 Drahtgewebe**
Anbringen eines punktgeschweißten Drahtgewebes an rissgefährdeten, auch in Kleinflächen Bereichen, Mauerwerksanker, -rissen, Stahlträger, Balkondecken etc.
Menge: 25,000 m2

**2.2.140 Fassadenunterputz**
Mit einem Spritzbewurf versehenes Mauerwerk mit einem Unterputz aus hochhydraulischen Kalkmörtel aufbringen und für den nachfolgend beschriebenen Oberputz vorbereiten.
Anarbeiten an vorhandene Stuckelemente.
Ausführung der Ecken und Anschlüsse ohne Eckschutzschienen nur mit Putzlatten.
Putzdicke: bis 2 mm
Aufmaß wie Fassadenputz abschlagen.
Menge: 310,000 m2

**2.2.150 Zulage Position für Mehrputz**
Mehrputzstärke über die zuvor beschriebene Putzstärke von 20 mm.
Abrechnung je 5 mm Mehrputz, als Zulage.
Menge: 1,000 m2

**2.2.160 Fassadenoberputz**
Aufbringen eines dünnschichtigen Filzputzes aus hochhydraulischen Kalkmörtel auf den zuvor beschriebenen Unterputz.
Oberfläche filzen.
Anarbeiten an vorhandene Stuckelemente.
Putzdicke: 2–5 mm
Aufmaß wie Fassadenputz abschlagen.
Menge: 310,000 m2

**2.2.170 Fassadenoberputz Bossen**
Leistung wie zuvor beschrieben, jedoch Ausführung an Bossenputz.
Menge: 180,000 m2

**2.2.180 Zulage Leibungen**
Leibungen mit einem hochhydraulischen Kalkmörtel putzen und filzen.
Herstellen des Anschlusses zum Fenster mit einem Kellenschnitt.
Menge: 200,000 m2

**2.2.190 Zulage Nuten**
Einarbeiten von Nuten gem. Bestand in den neuen Putz.
Menge: 150,000 m

**2.2.200 Balkondeckenputz abschlagen 50 %**
Balkondecken- sowie Erkerdeckenputz
einschl. der Stirnseiten bis auf den Untergrund abschlagen.
Entsorgungsgebühren unter gesonderter Position.
Aufmaß über die gesamte Balkondecke.
Beschädigungsgrad: ca. 50 %
Menge: 35,000 m2

**2.2.210 Balkondecke putzen 50 %**
Balkondecke vor dem Anbringen des Putzträgers mit einem Spritzbewurf versehen.
Nach genügender Erhärtung die Balkondecke, mehrlagig putzen.
Putzdicke ca. 40 mm.
Im Preis inbegriffen ist auch das Putzen der Stirnseite.
Aufmaß über die gesamte Balkondecke.
Beschädigungsgrad: ca. 50 %
Oberputz über die gesamte Fläche.
Menge: 35,000 m2

**2.2.220 Balkondecke Armierung**
Zulage zu der Vorposition für die Armierung der gesamten Balkondecke mit einem Armierungsgewebe.
Menge: 35,000 m2

**2.2.230 Abbruch von Gesimsabwässerungen**
Beschädigte Abwässerungen sorgfältig und unter Berücksichtigung des ggf. vorhandenen auskragenden Mauerwerks abschlagen, das Abbruchmaterial ist zum Container zu transportieren.
Entsorgungsgebühren unter gesonderter Position.
Aufmaß über sämtliche Abwässerungen.
Menge: 110,000 m

**2.2.240 Erneuerung Abwässerungsschrägen**
Abwässerungsschrägen im Bereich der Fensterbänke und Gesimse herstellen für die Aufnahme der neu herzustellenden Zinkbleche.
Aufmaß wie vor.
Menge: 110,000 m

**2.2.250 Einputzen Zinkbleche**
Einputzen der neuen Gesims- und Fensterbleche in erforderlicher Breite.
Menge: 110,000 m

#### Abschnitt 2.3 Stuckarbeiten

*Hinweis: Hinweis und Leitbeschreibungen für Stuckarbeiten*
Die nachfolgend beschriebenen Stuckarbeiten gelten als Zulage zu den Putzarbeiten

Leitbeschreibung 1
Die örtlichen Neuherstellung der profilierten Gesimse umfasst jeweils folgendes Leistungsprogramm:

Herstellung einer bzw. auch mehrerer Schablonen entsprechend der vorhandenen Profilausbildung bzw. der Ausführungsplanung

Herstellung und Einrichtung eines entsprechenden Lattengangs zur Verwendung der vorgenannten Schablonen.
Dabei sind die Vor-/Rücksprünge in der Fassadenflucht zu berücksichtigen.

Die Gesimse bei einer in sich geschlossenen kompletten Neuherstellung mit einem hochhydraulischen Kalkmörtel MG P II grob (der sog. Grobzug) vorzuwerfen und abzuziehen.
Dieser Vorgang ist unter Berücksichtigung der einzuhaltenden Standzeiten ggf. mehrmals zu wiederholen,
die abschließenden profillormenden Antragungen sind dann ggf. mit einem auf den Grobzug abgestimmten feinerem Material (dem sog. Feinzug) auszuführen.

Die Übergänge zu Putz- und/oder Stuckelemente sind sauber anzuarbeiten.

Leitbeschreibung 2
Die Unterkonstruktion umfasst folgendes Leistungsprogramm:

Prüfung der ggf. vorhandenen Mauerwerksvorlage hinsichtlich der ausreichenden Dimensionierung.

Fehlstellen im ausladenden Mauerwerksverband sauber ausarbeiten, Mauerziegel gemäß der vorhandenen Ausführung liefern, ggf. anpassen und sauber in die Fehlstellen einarbeiten.

Im Bereich fehlender und/oder nicht mehr insgesamt ausreichender Mauerwerksvorlage eine Rabitzunterkonstruktion aus Rundeisen 5 und 7 mm herstellen,
diese mit einem verzinkten Putzträger bespannen, mit einem zur übrigen Ausführung passendem Material unter Zusatz von Kälberhaaren ausdrücken, ausreichend aufrauen
und nach genügender Austrocknung der verbliebenen Hohlraum zwischen UK und Mauerwerk mit einer Perlitmischung ausfüllen.

Leitbeschreibung 3
Die örtlichen Neuherstellung der Ecken…
(Fortsetzung scheint auf einem weiteren Bild zu folgen – gerne hochladen, wenn du möchtest, dass ich auch das übernehme.)

Verkröpfungen und Gesimsendungen
umfasst jeweils folgendes Leistungsprogramm:

Herstellung einer bzw. auch mehrerer Lehren und/oder anderer Hilfsmittel entsprechend der neu hergestellten Profilausbildung.

Exaktes Ausarbeiten ggf. auch freihändig der sich an Ecken/Vor- und/oder Rücksprüngen ergebenden Richtungswechsel der neuen Profile.

Leitbeschreibung 4
Das örtlichen Ausbessern der profilierten Gesimse oder Ornamente umfasst jeweils folgendes Leistungsprogramm:

Das profilierte Gesims oder Ornament mit einem angenommenen Schadensgrad von bis zu 20 % auf Festigkeit und Haltbarkeit untersuchen.

Fehlstellen, lockere Substanz sowie unsachgemäß vormals ausgeführte Reparaturstellen bis zu 300 cm² entfernen und kleine Risse aufweiten.

Die freigelegten Bereiche vorbereiten und mit vormals verwendet gleichem Material ausbessern und an die vorhandene Altsubstanz sauber anarbeiten.

ggf. verbleibene und nachhaltig tragfähige Farbbeschichtungen an den Rändern und Übergängen beschleifen und/beispachteln.

Leitbeschreibung 5
Modell- und Formbau sind nach folgendem Leistungsprogramm auszuführen:

Abbauen des Ornamentes, Übernahme der Modelle nebst deren fotografischer Dokumentation auf der Baustelle sowie ggf. Transport zur eigenen Werkstatt.

Aufarbeitung des beschädigten Modells, vorh. lose Anstrichsysteme entfernen, Ergänzungen von Fehlstellen ggf. auch als Tonmodell,
Glätten der Oberflächen und Wiederherstellung der scharfkantigen Konturen gemäß der vorliegenden Dokumentation und in Abstimmung mit der Bauleitung.

Herstellung einer geeigneten Abgussform (Negativform), ggf. mehrteilig.

Leitbeschreibung 6
Das Abgießen und die Montage von ornamentierten Stuckelementes umfasst jeweils folgendes Leistungsprogramm:

Abguss des Stuckelementes mittels einer Silikonkautschukform (gesonderte Position) aus zementhaltigen Materialien (unter besonderen Umständen auch gipshaltige Materialien),
zum Verwendungsort transportieren, örtlich einmessen, ansetzen, sicher mit geeigneten Befestigungsmitteln befestigen und sauber beiputzen.

**2.3.10 Stuckflächen abwaschen**
Stuckflächen mit Heißwasser und angemessenem Druck von Verschmutzungen und loser Farbe befreien.
Ziel ist es nicht, sämtliche Farbe zu entfernen, sondern einen tragfähigen Untergrund zu erreichen.

Abwaschwasser mit Genehmigung der BWB in die Kanalisation einleiten.
Aufmaß über die gesamte Fläche, alle Öffnungen (bis auf die Schaufenster EG größer 2,50 m²) werden übermessen.
Schaufenster EG werden abgezogen.
Menge: 490,000 m2

**2.3.20 Auszuführende Arbeiten an der Dachgaube**
*** Leitbeschreibung
Stuck der Dachgaube neu herstellen
Neuherstellung sämtlicher Gesimse der Dachgaube, einschl. dem Sohlbankgesims wie in der LB1 beschrieben, einschl. der Unterkonstruktion gem. LB2 und der Ecken LB3.
Ca. 11,00 m Gesims unterschiedlicher Profilierungen und Abmessungen mit 18 Ecken.
Putz in gesonderter Position.
Abwässerung im Zuge der bauseitigen Dacharbeiten.
Menge: 1,000 Stk

**2.3.30 Traufgesims ausbessern**
Profiliertes Traufgesims wie in der LB4 beschrieben ausbessern, einschl. dem kleinen darunterliegenden profilierten Begleitgesims.
Menge: 10,000 m

**2.3.40 Traufgesims neu**
Profiliertes Traufgesims wie in der LB1 neu herstellen.
Menge: 6,000 m

**2.3.50 Zulage Unterkonstruktion**
Zulage zu vorbeschriebenem Traufgesims für die Herstellung der Unterkonstruktion wie in der LB2 beschrieben.
Menge: 6,000 m

**2.3.60 Zulage Ecken und Anschlüsse**
Zulage zu der zuvor beschriebenen Position für die Ausführung von Ecken und Anschlüsse.
Menge: 4,000 Stk

**2.3.70 Zulage Zahnschnitt**
Zulage zu der zuvor beschriebenen Position für das Ausbessern des Zahnschnitt innerhalb des Traufgesims.
Menge: 16,000 m

**2.3.80 Fensterumrahmung ausbessern**
Profilierte Fensterumrahmung wie in der Leitbeschreibung 4 beschrieben ausbessern, einschl. der Schlusssteine und der danebenliegenden Platten.
Menge: 25,000 m

**2.3.90 Fensterumrahmung neu**
Profilierte Fensterumrahmung wie in der LB1 neu herstellen, einschl. der Schlusssteine und der danebenliegenden Platten.
Menge: 12,000 m

**2.3.100 Zulage Ecken und Anschlüsse**
Zulage zu der zuvor beschriebenen Position für die Ausführung von Ecken und Anschlüsse.
Menge: 6,000 Stk

**2.3.110 Sockelsteine neu**
Glatte Sockelsteine neu herstellen.
Menge: 16,000 Stk

**2.3.120 Ornament ausbessern**
Großflächiges Ornament unterhalb der Dachgaube mit einer geschwungenen, profilierten Umrahmung wie in der LB4 beschrieben ausbessern.
Menge: 1,000 Stk

**2.3.130 Sohlbankgesims ausbessern**
Profiliertes Sohlbankgesims wie in der LB4 beschrieben ausbessern.
Menge: 24,000 m

**2.3.140 Sohlbankgesims neu**
Profiliertes Sohlbankgesims wie in der LB1 neu herstellen.
Menge: 1,000 m

**2.3.150 Zulage Unterkonstruktion**
Zulage zu vorbeschriebenem Sohlbankgesims für die Herstellung der Unterkonstruktion wie in der LB2 beschrieben.
Menge: 1,000 m

**2.3.160 Zulage Ecken und Anschlüsse**
Zulage zu der zuvor beschriebenen Position für die Ausführung von Ecken und Anschlüsse.
Menge: 2,000 Stk

**2.3.170 Sohlbankkonsolen ausbessern**
Ornamentierte Sohlbankkonsolen wie in der LB4 beschrieben ausbessern.
Menge: 12,000 Stk

**2.3.180 Brüstungselement groß ausbessern**
Großes ornamentiertes Brüstungselement wie in der LB4 beschrieben ausbessern.
Menge: 2,000 Stk

**2.3.190 Brüstungselement klein ausbessern**
Kleines ornamentiertes Brüstungselement wie in der LB4 beschrieben ausbessern.
Menge: 2,000 Stk

**2.3.200 Gurtgesims ausbessern**
Profiliertes Gurtgesims wie in der LB4 beschrieben ausbessern.
Menge: 5,000 m

**2.3.210 Gurtgesims neu**
Profiliertes Gurtgesims wie in der LB1 neu herstellen.
Menge: 1,000 m

**2.3.220 Zulage Unterkonstruktion**
Zulage zu vorbeschriebenem Traufgesims für die Herstellung der Unterkonstruktion wie in der LB2 beschrieben.
Menge: 1,000 m

**2.3.230 Zulage Ecken und Anschlüsse**
Zulage zu der zuvor beschriebenen Position für die Ausführung von Ecken und Anschlüsse.
Menge: 2,000 Stk

*Hinweis: Auszuführende Arbeiten im 3. OG*

**2.3.240 Fensterverdachung ausbessern**
Profilierte, gebogene Fensterverdachung unterschiedlicher Abwicklungen wie in der Leitbeschreibung 4 beschrieben ausbessern.
Menge: 11,000 m

**2.3.250 Fensterverdachung neu**
Profilierte, gebogene Fensterverdachung wie in der LB1 neu herstellen.
Menge: 1,000 m

**2.3.260 Zulage Unterkonstruktion**
Zulage zu vorbeschriebenen Fensterverdachungen für die Herstellung der Unterkonstruktion wie in der LB2 beschrieben.
Menge: 1,000 m

**2.3.270 Zulage Ecken und Anschlüsse**
Zulage zu der zuvor beschriebenen Position für die Ausführung von Ecken und Anschlüsse.
Menge: 2,000 m

**2.3.280 Schlussstein ausbessern**
Schlussstein innerhalb der Fensterverdachung unterschiedlicher Größe wie in der LB4 beschrieben ausbessern.
Menge: 5,000 Stk

**2.3.290 Fensterumrahmung ausbessern**
Profilierte Fensterumrahmung, im Sturzbereich gebogen, wie in der Leitbeschreibung 4 beschrieben ausbessern.
Menge: 60,000 Stk

**2.3.300 Fensterumrahmung neu**
Profilierte Fensterumrahmung, im Sturzbereich gebogen, wie in der LB1 neu herstellen.
Menge: 12,000 m

**2.3.310 Zulage Ecken und Anschlüsse**
Zulage zu der zuvor beschriebenen Position für die Ausführung von Ecken und Anschlüsse.
Menge: 6,000 Stk

**2.3.320 Sockelsteine neu**
Glatte Sockelsteine neu herstellen.
Menge: 16,000 Stk

**2.3.330 Ornament ausbessern - Rechts und Links Fassade**
Ornament innerhalb der vorbeschriebenen Fensterumrahmungen rechts und links der Fassade wie in der LB4 beschrieben ausbessern.
Menge: 2,000 Stk

**2.3.340 Ornament ausbessern - Erkerbereich**
Ornament unterhalb der vorbeschriebenen Fensterverdachung im Erkerbereich wie in der LB4 beschrieben ausbessern.
Menge: 1,000 Stk

**2.3.350 Sohlbankgesims ausbessern**
Profiliertes Sohlbankgesims wie in der LB1 neu herstellen.
Menge: 21,000 m

**2.3.360 Sohlbankgesims neu**
Profiliertes Sohlbankgesims wie in der LB1 neu herstellen.
Menge: 1,000 m

**2.3.370 Zulage Unterkonstruktion**
Zulage zu vorbeschriebenem Sohlbankgesims für die Herstellung der Unterkonstruktion wie in der LB2 beschrieben
Menge: 1,000 m

**2.3.380 Zulage Ecken und Anschlüsse**
Zulage zu der zuvor beschriebenen Position für die Ausführung von Ecken und Anschlüsse.
Menge: 2,000 Stk

**2.3.390 Brüstungselement Fassade ausbessern**
Ornamentiertes Brüstungselement unter der Sohlbank einschl. der danebenliegenden profilierten Gesims der Fenster wie in der LB4 beschrieben ausbessern.
Menge: 9,000 Stk

**2.3.400 Brüstungselement Balkone ausbessern**
Ornamentiertes Brüstungselement aus Balustern der Balkonbrüstungen wie in der LB4 beschrieben ausbessern.
Menge: 6,000 Stk

*Hinweis: Auszuführende Arbeiten im 2. OG*

**2.3.410 Fensterumrahmung ausbessern**
Menge: 48,000 m

**2.3.420 Fensterumrahmung neu**
Profilierte Fensterumrahmung, im Sturzbereich gebogen, wie in der LB1 neu herstellen.
Menge: 12,000 m

**2.3.430 Zulage Ecken und Anschlüsse**
Zulage zu der zuvor beschriebenen Position für die Ausführung von Ecken und Anschlüsse.
Menge: 6,000 Stk

**2.3.440 Sockelsteine neu**
Glatte Sockelsteine neu herstellen.
Menge: 16,000 Stk

**2.3.450 Sohlbankgesims ausbessern**
Profiliertes Sohlbankgesims wie in der LB4 beschrieben ausbessern.
Menge: 24,000 m

**2.3.460 Sohlbankgesims neu**
Profiliertes Sohlbankgesims wie in der LB1 neu herstellen.
Menge: 1,000 m

**2.3.470 Zulage Unterkonstruktion**
Zulage zu vorbeschriebenem Sohlbankgesims für die Herstellung der Unterkonstruktion wie in der LB2 beschrieben.
Menge: 1,000 m

**2.3.480 Zulage Ecken und Anschlüsse**
Zulage zu der zuvor beschriebenen Position für die Ausführung von Ecken und Anschlüsse.
Menge: 2,000 Stk

**2.3.490 Brüstungselement ausbessern**
Ornamentiertes Brüstungselement aus Balustern wie in der LB4 beschrieben ausbessern.
Menge: 11,000 Stk

**2.3.500 Gurtgesims ausbessern**
Profiliertes Gurtgesims wie in der LB4 beschrieben ausbessern.
Menge: 10,000 m

**2.3.510 Gurtgesims neu**
Profiliertes Gurtgesims wie in der LB1 neu herstellen.
Menge: 5,000 m

**2.3.520 Zulage Unterkonstruktion**
Zulage zu vorbeschriebenem Gurtgesims für die Herstellung der Unterkonstruktion wie in der LB2 beschrieben.
Menge: 5,000 m

**2.3.530 Zulage Ecken und Anschlüsse**
Zulage zu der zuvor beschriebenen Position für die Ausführung von Ecken und Anschlüsse.
Menge: 2,000 Stk

*Hinweis: Auszuführende Arbeiten im 1. OG*

**2.3.540 Fensterumrahmung ausbessern**
Profilierte Fensterumrahmung, im Sturzbereich gebogen, wie in der Leitbeschreibung 4 beschrieben ausbessern.
Menge: 33,000 m

**2.3.550 Fensterumrahmung neu**
Profilierte Fensterumrahmung, im Sturzbereich gebogen, wie in der LB1 neu herstellen.
Menge: 12,000 m

**2.3.560 Zulage Ecken und Anschlüsse**
Zulage zu der zuvor beschriebenen Position für die Ausführung von Ecken und Anschlüsse.
Menge: 6,000 Stk

**2.3.570 Sockelsteine neu**
Glatte Sockelsteine neu herstellen.
Menge: 16,000 Stk

**2.3.580 Schlussstein ausbessern**
Schlussstein innerhalb der Fensterverdachung unterschiedlicher Größe wie in der LB4 beschrieben ausbessern.
Menge: 8,000 Stk

**2.3.590 Konsolen ausbessern**
Ornamentierte Konsolen wie in der LB4 beschrieben ausbessern.
Menge: 3,000 Stk

**2.3.600 Sohlbänke ausbessern**
Profilierte Sohlbänke mit darunterliegender, aufgeputzter Platte wie in der LB4 beschrieben ausbessern.
Menge: 5,000 Stk

**2.3.610 Sohlbänke neu**
Profilierte Sohlbänke mit darunterliegender, aufgeputzter Platte, wie in der LB1 neu herstellen, einschl. der Ecken und Anschlüsse wie in der LB3.
Menge: 1,000 Stk

**2.3.620 Zulage Unterkonstruktion**
Zulage zu vorbeschriebenen Sohlbankgesims für die Herstellung der Unterkonstruktion wie in der LB2 beschrieben.
Menge: 1,000 Stk

**2.3.630 Sohlbankgesims ausbessern**
Profiliertes Sohlbankgesims im Bereich der Balkone wie in der LB4 beschrieben ausbessern.
Menge: 9,000 m

**2.3.640 Sohlbankgesims neu**
Profiliertes Sohlbankgesims im Bereich der Balkone wie in der LB1 neu herstellen.
Menge: 1,000 m

**2.3.650 Zulage Unterkonstruktion**
Zulage zu vorbeschriebenem Sohlbankgesims für die Herstellung der Unterkonstruktion wie in der LB2 beschrieben.
Menge: 1,000 m

**2.3.660 Zulage Ecken und Anschlüsse**
Zulage zu der zuvor beschriebenen Position für die Ausführung von Ecken und Anschlüsse.
Menge: 2,000 Stk

**2.3.670 Brüstungselement groß ausbessern**
Großes ornamentiertes Brüstungselement innerhalb der Balkone wie in der LB4 beschrieben ausbessern.
Menge: 2,000 Stk

**2.3.680 Brüstungselement klein ausbessern**
Kleines ornamentiertes Brüstungselement innerhalb der Balkone wie in der LB4 beschrieben ausbessern.
Menge: 2,000 Stk

**2.3.690 Gurtgesims ausbessern**
Profiliertes Gurtgesims wie in der LB4 beschrieben ausbessern.
Menge: 4,000 m

**2.3.700 Gurtgesims neu**
Profiliertes Gurtgesims wie in der LB1 neu herstellen.
Menge: 1,000 m

**2.3.710 Zulage Unterkonstruktion**
Zulage zu vorbeschriebenem Gurtgesims für die Herstellung der Unterkonstruktion wie in der LB2 beschrieben.
Menge: 1,000 m

**2.3.720 Zulage Ecken und Anschlüsse**
Zulage zu der zuvor beschriebenen Position für die Ausführung von Ecken und Anschlüsse.
Menge: 2,000 Stk

*Hinweis: Auszuführende Arbeiten im Erdgeschoss*

**2.3.730 Fensterumrahmung ausbessern**
Profilierte Fensterumrahmung, im Sturzbereich gebogen, wie in der Leitbeschreibung 4 beschrieben ausbessern.
Menge: 29,000 m

**2.3.740 Fensterumrahmung neu**
Profilierte Fensterumrahmung, im Sturzbereich gebogen, wie in der LB1 neu herstellen.
Menge: 1,000 m

**2.3.750 Zulage Ecken und Anschlüsse**
Zulage zu der zuvor beschriebenen Position für die Ausführung von Ecken und Anschlüsse.
Menge: 2,000 Stk

**2.3.760 Säulen ausbessern**
Glatte Säulen, einschl. rundem Kapitel und Basis sowie Schaft und den darüberliegenden Konsolen wie unter LB4 beschrieben ausbessern.
Menge: 3,000 Stk

#### Abschnitt 2.4 Balkonentwässerung

**2.4.10 Notentwässerung**
Herstellung einer Notentwässerung an allen Balkonen inkl. allen …
Menge: 7,000 Stk

#### Abschnitt 2.5 Balkonbeschichtung

**2.5.10 Untergrundvorbehandlung Schleifen**
Vorbereitung des Untergrundes durch Schleifen von Altbeschichtungen bis zu einem tragfähigen Untergrund mit geeigneten Schleifgeräten inkl. Reinigung als Vorbereitung für die Aufnahme der neuen Flüssigkunststoffabdichtung.
Menge: 35,000 m2

**2.5.20 Balkonbeschichtung PMMA+Chips**
Rutschfeste Beschichtung aus Polymethylmethacrylatharz (PMMA) mit Vlieseinlage als Flüssigkunststoff mit Farbchips-Einstreuung z. B. Triflex o. glw., diffusionsoffen, auf neuen, geschliffenen Zementestrich im Außenbereich inkl. Wandaufkantung ca. 15 cm hoch.

Leitfabrikat: Triflex BTS-P o. glw
Menge: 40,000 m2

#### Abschnitt 2.6 Klempnerarbeiten

*Hinweis: Leitbeschreibung*
Die Gesims- und Fensterbankabdeckungen werden aus Titanzinkblech d = 0,7 mm im Zuschnitt hergestellt. Vorne ist das Zinkblech mit einem minimalen Dreikant versehen, in die Fassade wird das Blech ca. 15 mm tief eingeschoben (ohne U-Aufkantung). Im Bereich der Fensterleibungen erhält das Zinkblech eine U-Aufkantung. Die Befestigung erfolgt mit Bitumenkleber auf bauseitig hergestellter Abwässerung. In den Einheitspreisen sind sämtliche Ecken sowie die eventuell notwendigen Dehner enthalten.
Der vordere angegebene Dreikant und die U-Aufkantung erfolgen aufgrund des Denkmalschutzes minimal.

**2.6.10 Sohlbankgesimsabdeckung 4. OG**
Herstellen der Sohlbankgesimsabdeckung über mehrere Fenster mit vorderen angebogenen Dreikant wie in LB K1. beschrieben.
Abwicklung: bis 400 mm
Menge: 16,000 m

**2.6.20 Balkonbrüstungsabdeckung 4. OG**
Herstellen der Balkonbrüstungsabdeckung mit vorderen angebogenen Dreikant und hinterer Abkantung wie in LB K1 beschrieben.
Abwicklung: bis 500 mm
Menge: 9,000 m

**2.6.30 Gurtgesimsabdeckung 4. OG**
Herstellen der Gurtgesimsabdeckung mit vorderen angebogenen Dreikant wie in LB K1 beschrieben.
Abwicklung: bis 300 mm
Menge: 7,000 m

**2.6.40 Sohlbankgesimsabdeckung 3. OG**
Herstellen der Sohlbankgesimsabdeckung über mehrere Fenster mit vorderen angebogenen Dreikant wie in LB K1 beschrieben.
Abwicklung: bis 400 mm
Menge: 9,000 m

**2.6.50 Sohlbankabdeckung 3. OG**
Herstellen der Sohlbankabdeckung an dem Blindfenster mit angebogenen Dreikant wie in LB K1 beschrieben.
Abwicklung: bis 300 mm
Menge: 2,000 Stk

**2.6.60 Balkonbrüstungsabdeckung 3. OG**
Herstellen der Balkonbrüstungsabdeckung mit vorderen angebogenen Dreikant und hinterer Abkantung wie in LB K1 beschrieben.
Abwicklung: bis 500 mm
Menge: 9,000 m

**2.6.70 Sohlbankgesimsabdeckung 2. OG**
Herstellen der Sohlbankgesimsabdeckung über mehrere Fenster mit vorderen angebogenen Dreikant wie in LB K1 beschrieben.
Abwicklung: bis 400 mm
Menge: 15,000 m

**2.6.80 Sohlbankabdeckung 2. OG**
Herstellen der Sohlbankabdeckung an dem Blindfenster mit angebogenen Dreikant wie in LB K1 beschrieben.
Abwicklung: bis 300 mm
Menge: 2,000 Stk

**2.6.90 Balkonbrüstungsabdeckung 2. OG**
Herstellen der Balkonbrüstungsabdeckung mit vorderen angebogenen Dreikant und hinterer Abkantung wie in LB K1 beschrieben.
Abwicklung: bis 500 mm
Menge: 9,000 m

**2.6.100 Gurtgesimsabdeckung 2. OG**
Herstellen der Gurtgesimsabdeckung über mehrere Fenster mit vorderen angebogenen Dreikant wie in LB K1 beschrieben.
Abwicklung: bis 300 mm
Menge: 5,000 m

**2.6.110 Sohlbankabdeckung 1. OG**
Herstellen der Sohlbankabdeckung über mehrere Fenster mit vorderen angebogenen Dreikant wie in LB K1 beschrieben.
Länge: bis 1,25 m
Abwicklung: bis 400 mm
Menge: 6,000 Stk

**2.6.120 Gurtgesimsabdeckung 1. OG**
Herstellen der Gurtgesimsabdeckung über mehrere Fenster mit vorderen angebogenen Dreikant wie in LB K1 beschrieben.
Abwicklung: bis 300 mm
Menge: 5,000 m

**2.6.130 Blechgesimsabdeckung 1. OG**
Herstellen einer Blechgesimsabdeckung an den Balkonen im 1. OG.
Blechgesimsabdeckung abnehmen, nach der Sanierung der Stahlträger neu herstellen, einschließlich Unterkonstruktion wie Bestand.
Menge: 9,000 m

**2.6.140 Regenfallrohre montieren**
Zwischengelagerte, neue Regenfallrohre einschließlich der Halterungen wieder montieren.
Menge: 40,000 m

#### Abschnitt 2.7 Schlosserarbeien

**2.7.10 Blumenkastengitter demontieren**
Blumenkastengitter demontieren und auf der Rüstung zum späteren Wiedereinbau zwischenlagern.
Menge: 17,000 m

**2.7.20 Blumenkastengitter montieren**
Demontierte Blumenkastengitter montieren und sicher befestigen.
Menge: 17,000 m

**2.7.30 Facharbeiterstunde Schlosser**
Für Arbeiten, die nicht in diesem Leistungsverzeichnis enthalten sind und nur auf Anweisung des Bauherrn/Architekten, berechnen wir für einen Schlosser-Facharbeiter zzgl. Materialkosten zum Nachweis.
Leistung für Ausbesserungsarbeiten an Blumenkastengitter, Balkongeländer sowie Eingangstor.
Menge: 1,000 Std

#### Abschnitt 2.8 Malerarbeiten

**2.8.10 Schutzmaßnahmen Fenster etc.**
*** Pauschalposition
Schutzmaßnahmen an Fenstern und Türen, Zinkblechabdeckungen, fertig hergestellte Fußböden, fertig gestrichene Geländerbauteile etc. zum Schutz vor den Verschmutzungen während der Malerarbeiten.
Menge: 1,000 psch

**2.8.20 Haftgrund**
Liefern und aufbringen eines Haftgrundes, auch rissverschlämmend auf sämtliche Stuckelemente, faserarmiert und egalisierend.
Aufmaß über die gesamte Fläche, alle Öffnungen (bis auf die Schaufenster EG größer 2,5 m²) und der Stuck werden übermessen.
Menge: 545,000 m2

**2.8.30 Sol-Silikatfarbe**
Liefern und auftragen einer Sol-Silikatfassadenfarbe als Zwischen- und Schlussbeschichtung an einer Stuckfassade.
(Preisgruppe II)
Menge: 545,000 m2

**2.8.40 Zulage Leibungen**
Zulage zu den zuvor beschriebenen Positionen für die Ausführung sämtlicher Leibungen.
Menge: 200,000 m

**2.8.50 Zulage Farbgruppe PIII**
Zulage zweifarbiger Anstrich
Zulage zu den zuvor beschriebenen Positionen für die Ausführung eines zweiten Farbtons an den Stuckelementen (nicht Stuckgesimsen) wie vorhanden.
Menge: 545,000 m2

**2.8.60 Zulage zweifarbiger Anstrich**
*** Pauschalposition
Zulage zu den zuvor beschriebenen Positionen für die Ausführung eines zweiten Farbtons an den Stuckelementen (nicht Stuckgesimsen) wie vorhanden.
Menge: 1,000 psch

**2.8.70 Blumenkastengitter streichen**
*** Pauschalposition
Blumenkastengitter allseitig anschleifen und die rohen Stahlteile mit Rostschutzfarbe streichen.
Aufbringen eines Grund- und Schlussanstriches mit Metallschutzfarbe ggf. mit Eisenglimmer im Charakter einer Ölfarbe.

Farbton: NCS-S 8500 N
Menge: 1,000 psch

**2.8.80 Balkonentwässerung streichen**
Balkonentwässerungsrohre anschleifen und 2 mal im Fassadenfarbton streichen.
Menge: 25,000 m

### Bereich 3 Regiearbeiten

#### Abschnitt 3.1 Facharbeiterstunden

**3.1.10 Für unvorherzusehende Stundenlohnarb.**
*** Bedarfsposition ohne GB
Für unvorherzusehende Stundenlohnarb. nach Angabe der Bauleitung z. Nachweis
für einen Facharbeiter
Menge: 1,000 Std

**3.1.20 wie vor,**
*** Bedarfsposition ohne GB
wie vor,
für einen Bauhelfer
Menge: 1,000 Std

**3.1.30 wie vor,**
*** Bedarfsposition ohne GB
wie vor,
für einen Auszubildenden
Menge: 1,000 Std
